# Muster-Leistungsbeschreibung
Leistungsbeschreibung (GAEB 90, DA81)
Währung: EUR

## W4-E - Abdichtung zweischaliges Mauerwer
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise MDS gemäß DIN 18533 (MB 2K
[eco])

Remmers MB 2K [eco] erfüllt die Anforderungen an
rissüberbrückende, mineralische Dichtungsschlämmen
(MDS) und an flexible, polymermodifizierte
Dickbeschichtungen (FPD) gemäß den Prüfgrundsätzen
(PG-MDS/FPD).

MB 2K [eco] ist als Abdichtung für die
Wassereinwirkungsklassen - ?Bodenfeuchte und nicht
drückendes Wasser bei Bodenplatten und
erdberührten Wänden" (W1-E) auf Betonuntergründen
und - ?Spritzwasser und Bodenfeuchte am Wandsockel
sowie Kapillarwasser in und unter Wänden" (W4-E)
normkonform einsetzbar.

MB 2K [eco] ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

*Hinweis*
Hinweise zur Wassereinwirkungsklasse
W4-E (MDS)

Die in dieser Muster-Leistungsbeschreibung
beschriebene Ausführung entspricht den Vorgaben
der DIN 18533 Teil 3 Abschnitt 10 "Abdichtung mit
rissüberbrückenden mineralischen Dichtungsschlämmen
(MDS)".

Die Abdichtung ist wirksam gegen die
Wassereinwirkungsklasse:

W4-E - "Spritzwasser und  Bodenfeuchte am
Wandsockel sowie Kapillarwasser in und unter
Wänden."

### Titel 00002 Abdichtung in und unter Wänden (Hintermauerwerk)

**00002.0001 Abzudichtende Flächen reinigen**
Reinigen der abzudichtenden,
mineralischen Flächen.
Zementleim, Staub, Mörtelreste und Grate
sind durch einen mechanischen Abtrag
wie schleifen, strahlen oder fräsen zu entfernen.
Es ist ein staubfreier und tragfähiger
Untergrund herzustellen.
Einheit: m2

**00002.0002 Grundierung mit Spezialgrundierung**
*** Bedarfsposition ohne GB
Abzudichtende saugfähige, mineralische
Untergründe mit der lösemittelfreien,
Spezialgrundierung, Remmers Kiesol MB,
grundieren.

Produkt durch Streichen, Rollen oder
Spritzen gleichmäßig auftragen.
Pfützenbildung vermeiden.

Verbrauch:
Ca. 0,1-0,2 l/m² Remmers Kiesol MB <3008>
Einheit: m2

**00002.0003 Fehlstellen > 5 mm mit schnellabbindendem Dichtmörtel (verschließen)**
*** Bedarfsposition ohne GB
Fehlstellen oder Ausbrüche > 5 mm mit
dem mineralischen, schnell abbindenden,
wasserdichten Mörtel,
Remmers WP DKS rapid (basic) verschließen.

Saugfähige Untergründe vornässen.
Produkt schlämmfähig als Haftbrücke auftragen.
Produkt spachtelfähig in die frische Haftbrücke
ggfs. mehrlagig applizieren.

Schichtdicke einlagig < 50 mm

Verbrauch:
Ca. 1,7 kg/m²/mm Schichtdicke
Remmers WP DKS rapid (basic) <0423>
Einheit: St

**00002.0004 Kratzspachtelung / Kontaktschicht auftragen, MB 2K([eco])**
Kontaktschicht auf dem abzudichtenden
Untergrund mit der zweikomponentigen,
multifunktionalen Bauwerksabdichtung (FPD)
auf Basis nachwachsender Rohstoffe,
Remmers MB 2K [eco],
herstellen.

Produkt als Kratzspachtelung mit geeignetem
Werkzeug in einer dünnen Schicht ganzflächig
auf den vorbereiteten Untergrund auftragen
und oberflächenbündig abziehen.

Kratzspachtelung vollständig durchtrocknen lassen.

Verbrauch:
Ca. 0,5 kg/m², je nach Untergrund
Remmers MB 2K [eco] <2940>
Einheit: m2

**00002.0005 Abdichtung in und unter Wänden mit MB 2K [eco], W4-E**
Abdichtung gemäß der Wassereinwirkungsklasse W4-E
"Kapillarwasser in und unter Wänden"
aus der zweikomponentigen, multifunktionalen
Bauwerksabdichtung (FPD) auf Basis nachwachsender
Rohstoffe, Remmers MB 2K [eco], herstellen.

Mindesttrockenschichtdicke > 2 mm.

Produkt mit geeignetem Applikationsverfahren
mindestens 2-lagig auf den vorbereiteten
Untergrund auftragen, an der Innenseite mit
ca. 100 mm Überstand zum Mauerwerk.

Verbrauch:
Ca. 2,3 kg/m² bei 2 mm Trockenschichtdicke
Remmers MB 2K [eco] <2940>
Einheit: m2

**00002.0006 Aufgehendes Mauerwerk aufmauern**
Aufgehendes Mauerwerk nach
ausreichender Trocknung der Abdichtung
aufmauern.
Einheit: m2

### Titel 00003 Sockelabdichtung (W4-E)

**00003.0001 Grundierung mit Spezialgrundierung**
Abzudichtende saugfähige, mineralische
Untergründe mit der lösemittelfreien,
Spezialgrundierung, Remmers Kiesol MB,
grundieren.

Produkt durch Streichen, Rollen oder
Spritzen gleichmäßig auftragen.
Pfützenbildung vermeiden.

Verbrauch:
Ca. 0,1-0,2 l/m² Remmers Kiesol MB <3008>
Einheit: m2

**00003.0002 Hinterfeuchtungsschutz im Wand-Sohlen-Anschluss (starre MDS)**
*** Bedarfsposition ohne GB
Hinterfeuchtungsschutz im Wand-Sohlen-Anschluss,
von Betonsohle bis oberhalb erste Steinlage
(> 20 cm über OK Sohle), mit der starren,
zementgebundenen Dichtungsschlämme,
Remmers WP DS [basic] herstellen.

Starre, zementgebundene Dichtungsschlämme
mittels Deckenbürste oder Schlämmbesen
auftragen.

Verbrauch:
Ca. 1,6 kg/m²/mm Schichtdicke
Remmers WP DS [basic] <0405>
Einheit: m2

**00003.0003 Mineralische Dichtungskehle, schnellabbindend (WP DKS rapid (basic) )**
*** Bedarfsposition ohne GB
Dichtungskehle am Boden-Wandanschluß und
in allen Innenecken mit einer Schenkellänge
von ca. 5 cm aus dem mineralischen,
schnell abbindenden, wasserdichten Mörtel,
Remmers WP DKS rapid (basic) herstellen.

Saugfähige Untergründe vornässen.
Produkt schlämmfähig als Haftbrücke auftragen.
Produkt spachtelfähig in die frische Haftbrücke
applizieren und mittels Dichtungskehlenkelle die
Rundung ausformen.

Verbrauch:
Ca. 1,7 kg/m als Dichtungskehle
Remmers WP DKS rapid (basic) <0423>
Einheit: m

**00003.0004 Wand-Sohlenanschluß, Innenecken undFugen / Übergänge mit Fugenband und MDS(MB 2K [eco])**
Wand-Sohlenanschluß, Innenecken und
Fugen / Übergänge zu
nichtmineralischen Bauteilen
mit dem hochwertigen, vliesbeschichteten
Premium-Dichtband auf NBR Kautschuk
Basis, Remmers Tape VF 120 [eco],
und dem Abdichtungsprodukt,
Remmers MB 2K [eco] überarbeiten.

Nicht mineralische Untergründe rückstandsfrei
reinigen und entfetten, ggf. aufrauen.
Kontaktschicht als dünne Kratzspachtelung mit dem
Abdichtungsprodukt herstellen und vollständig
durchtrocknen lassen.

Fugenband anschließend vollflächig mit dem
Abdichtungsstoff verkleben.
Ansätze sind mit einer Überlappungsbreite
von > 10 cm auszuführen.

Verbrauch:
Ca. 1 m/m
Remmers Tape VF 120 [eco] <4827>
Ca. 1 St./Innenecke
Remmers Tape VF 120 [eco] IC <4828>
Ca. 1 St./Außenecke
Remmers Tape VF 120 [eco] EC <4829>
Nach Bedarf:
Remmers MB 2K [eco] <2940>
Einheit: lfm

**00003.0005 Kratzspachtelung / Kontaktschicht auftragen, MB 2K([eco])**
Kontaktschicht auf dem abzudichtenden
Untergrund mit der zweikomponentigen,
multifunktionalen Bauwerksabdichtung (FPD)
auf Basis nachwachsender Rohstoffe,
Remmers MB 2K [eco],
herstellen.

Produkt als Kratzspachtelung mit geeignetem
Werkzeug in einer dünnen Schicht ganzflächig
auf den vorbereiteten Untergrund auftragen
und oberflächenbündig abziehen.

Kratzspachtelung vollständig durchtrocknen lassen.

Verbrauch:
Ca. 0,5 kg/m², je nach Untergrund
Remmers MB 2K [eco] <2940>
Einheit: m2

**00003.0006 Fußpunktabdichtung zweischaliges Mauerwerk mit MB 2K [eco] (W4-E)**
Fußpunktabdichtung gemäß der Wassereinwirkungsklasse

W4-E "Spritzwasser im Wandsockel"
aus der zweikomponentigen, multifunktionalen
Bauwerksabdichtung (FPD) auf Basis nachwachsender
Rohstoffe, Remmers MB 2K [eco], herstellen.

Mindesttrockenschichtdicke > 2 mm.

Produkt mit geeignetem Applikationsverfahren
mindestens 2-lagig auf den vorbereiteten
Untergrund auftragen,

Abdichtung von > 20 cm unter OK Gelände
bis mind. 30 cm über OK Gelände aufbringen.
Anschlußbereiche auf ggf. vorhandene
Abdichtungslagen sind > 10 cm auszuführen.

Verbrauch:
Ca. 2,3 kg/m² bei 2 mm Trockenschichtdicke
Remmers MB 2K [eco] <2940>
Einheit: m2

**00003.0007 Perimeterdämmung verkleben (MB 2K [eco])**
Dämmplatten aus extrudiertem
Polystyrol-Hartschaum d=____ mm nach
vollständiger Durchtrocknung der
Abdichtung mit der zweikomponentigen,
multifunktionalen Bauwerksabdichtung (FPD)
auf Basis nachwachsender Rohstoffe,
Remmers MB 2K [eco], vollflächig verkleben.

Produkt mittels geeigneter Zahnkelle
vollflächig auf die Dämmplatte und an
den Plattenstößen auftragen und
auf die durchgetrocknete Abdichtung
aufkleben.

Die Vorgaben der allgemein gültigen Regelwerke zur
Bauwerksabdichtung, sowie die Verarbeitungshinweise und
Vorgaben des Dämmstoffherstellers im bauaufsichtlichen
Verwendbarkeitsnachweis sind zu beachten.

Verbrauch:
Abhängig von der Ebenflächigkeit des Untergrunds,
Plattendicke und Auftragsverfahren.
Ca. 3,5 - 4,5 kg/m² Remmers MB 2K [eco] <2940>
Einheit: m2

**00003.0008 Vormauerschale aufmauern**
Aufgehende Vormauerschale nach
ausreichender Trocknung der Abdichtung
aufmauern.
Einheit: m2

**00003.0009 Abdichtung des Verblendmauerwerks mit MB 2K [eco] (W4-E)**
Abdichtung der Vormauerschale
gemäß der Wassereinwirkungsklasse
W4-E "Spritzwasser und Bodenfeuchte am Wandsockel"
aus der zweikomponentigen, multifunktionalen
Bauwerksabdichtung (FPD) auf Basis nachwachsender
Rohstoffe, Remmers MB 2K [eco], herstellen.

Mindesttrockenschichtdicke > 2 mm.

Kontaktschicht / Kratzspachtelung mit dem
Abdichtungsstoff auf dem vorbereiteten Untergrund
herstellen und vollständig durchtrocknen lassen.

Produkt mit geeignetem Applikationsverfahren
mindestens 2-lagig auf die erdberührte Fläche der
Vormauerschale bis OK Gelände auftragen.

Anschlußbereiche auf ggf. vorhandene
Abdichtungslagen sind > 10 cm auszuführen.

Verbrauch:
Ca. 2,3 kg/m² bei 2 mm Trockenschichtdicke
Remmers MB 2K [eco] <2940>
Einheit: m2

**00003.0010 Drän- und Anfüllschutzbahn anbauen**
3-lagige Drän- und Anfüllschutzbahn gemäß
DIN 18533, Remmers DS Protect, nach
vollständiger Durchtrocknung der
Abdichtung anbauen.

Verarbeitungsrichtlinien des Herstellers
einhalten.

Verbrauch:
1,05 m²/m²  Remmers DS Protect <0823>
4 Stk./m Remmers DS Protect Clip <0818>
0,5 Stk./m Remmers DS Protect AL <0819>
Einheit: m2

**00003.0011 Arbeitsraum verfüllen**
Arbeitsgraben nach Abschluss der Abdichtungsarbeiten mit geeignetem Verfüllgut verfüllen und
lagenweise verdichten.

Tiefe ____ m
Breite ____ m
Einheit: m2
